# Muster-Leistungsbeschreibung
Leistungsbeschreibung (GAEB 90, DA81)
Währung: EUR

## Most- u. Tankanlagen, 3K-PU-Beschichtung
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

**00001.0001 Untergrunduntersuchung und -prüfung**
Untergrund Prüfung und Dokumentation gemäß gültigen
Regelwerken.
Einheit: m2

**00001.0002 Untergrundvorbehandlung mit geeigneten Mitteln**
*** Grundposition ZZ 001.0
Untergrundvorbehandlung mit geeigneten Mitteln zur
Erzielung eines sauberen und tragfähigen
Untergrundes, frei von haftungsmindernden
Schichten.
Einheit: m2

**00001.0003 Heissdampf-Hochdruckreinigung (Dreckfräse)**
*** Wahlposition ZZ 001.1
Reinigen der Fläche mittels Heissdampf-
Hochdruckreinigung, Absaugen und thermischen
Trocken der Oberfläche.
Einheit: m2

**00001.0004 Hinweise zum Setzen von Verankerungsschnitte im Untergrund**
Verankerungsschnitte an allen Rändern, Kanten,
Rinnen, Abläufen usw. ausbilden. Feldgrössen >100
m² sind mittig mit einem Verankerungsschnitt zu
unterteilen. Die Dimensionierung der
Verankerungsschnitte entspricht generell der
doppelten Belagstärke.

**00001.0005 Grundieren mit einemPUR-Betonbindemittel**
Liefern und Herstellen einer Grundierung aus einem
lösemittelfreien, pigmentierten, mechanisch,
chemisch sowie thermisch hoch belastbaren,
gefüllten, mehrkomponentigen Beschichtungssystem
auf Polyurethanbetonbasis.

Gewähltes Produkt:
Remmers Crete TF 60

Eigenschaften:
- Hohe Chemikalienbeständigkeit
- Hohe mechanische Beständigkeit
- Wasserdampfdiffusionsfähig
Produktkenndaten -
Komponente 4 Komponenten-Mischung
Dichte (20 °C): 1,51 g/cm³,
Mischungsverhältnis: 2,5 : 2,6 : 4,4 : 0,5 nach
Gewichtsteilen
Die genannten Werte stellen typische
Produkteigenschaften dar und sind nicht als
verbindliche Produktspezifikationen zu verstehen.

Produktanforderungen:
SR - B1,5 - AR1 - IR4

Verbrauch:
mind. 0,4 kg/m² Remmers Crete TF 60
9,5 kg Crete TF 60  zzgl. 0,5 kg Colorpaste
<Farbton nach Wahl des AG>
Einheit: m2

**00001.0006 Einstreubelag mit einemPUR-Betonbindemittel 5 mm QS03/08**
Liefern und Herstellen einer eingestreuten
Fließbeschichtung bestehend aus einem
lösemittelfreien, pigmentierten, mechanisch,
chemisch sowie thermisch hoch belastbaren,
gefüllten mehrkomponentigen Beschichtungssystem
auf Polyurethanbetonbasis.

Gewählte Produkte oder gleichwertig:
Remmers Crete SL 80 / Remmers Quarz 03/08 DF

Anwendungsbereiche:
- Kratzspachtelung und Fließbeschichtung in
chemisch und thermisch beanspruchten Systemen
- Basisschicht für Einstreubeläge in chemisch und
thermisch beanspruchten Systemen
Eigenschaften:
- Hohe Chemikalienbeständigkeit
- Hohe mechanische Beständigkeit
- Wasserdampfdiffusionsfähig
- Thermische Beständigkeit bis zu 80 °C
Produktkenndaten -
Die genannten Werte stellen typische
Produkteigenschaften dar und sind nicht als
verbindliche Produktspezifikationen zu verstehen.
Komponente A, Komponente B, Mischung (3K),
Dichte (20 °C): 1,0 g/cm³, 1,2 g/cm³, 2,0 g/cm³,
Viskosität (25 °C): 900 mPa s, 30 mPa s,

Produktanforderungen:
SR - B1,5 - AR1 - IR4

Konformitätsnachweise gemäß
(EG) Nr. 1935/2004, LFGB, BGV sowie IFS-Standard

Emissionsprüfung E 390561-01 (inkl.
DIBT-Systembewertung)

Verbrauch:
mind. 8-10 kg/m² Remmers Crete SL 80 <686320 bzw.
686340, je nach Geb.-Größe, Farbe nach Wahl des AG>
mind. 4 kg/m² Remmers Quarz 03/08 DF
Optional: Remmers Crete ACC <6542>: siehe Tabelle unter
Anwendungsbeispiele
Einheit: m2

**00001.0007 Kopfversiegelung mit einemPUR-Betonbindemittel**
Liefern und Herstellen einer Versiegelung für den
Einstreubelag
aus einem lösemittelfreien, pigmentierten, mechanisch,
chemisch sowie thermisch hoch belastbaren,
gefüllten, dreikomponentigen Beschichtungssystem
auf Polyurethanbetonbasis.

Anwendungsbereiche:
- Grundierung in chemisch beanspruchten ¦ Systemen
- Versiegelung in chemisch beanspruchten Systemen
- Kopfversiegelung in chemisch beanspruchten Systemen
Eigenschaften:
- Hohe Chemikalienbeständigkeit
- Hohe mechanische Beständigkeit
- Wasserdampfdiffusionsfähig
Produktkenndaten -
Komponente A, Komponente B,
Dichte (20 °C): 1,0 g/cm³, 1,2 g/cm³,
Viskosität (25 °C): 900 mPa s, 30 mPa s,
Die genannten Werte stellen typische
Produkteigenschaften dar und sind nicht als
verbindliche Produktspezifikationen zu verstehen.

gewähltes Produkt oder gleichwertig:
Remmers Crete TF 60

Produktanforderungen:
SR - B1,5 - AR1 - IR4

Konformitätsnachweise gemäß
(EG) Nr. 1935/2004, LFGB, BGV sowie IFS-Standard

Emissionsprüfung E 390561-01 (inkl.
DIBT-Systembewertung)

gewähltes Produkt:
Remmers Crete TF 60

Produktanforderungen:
SR - B1,5 - AR1 - IR4

Konformitätsnachweise gemäß
(EG) Nr. 1935/2004, LFGB, BGV sowie IFS-Standard

Emissionsprüfung E 390561-01 (inkl.
DIBT-Systembewertung)

Verbrauch:
mind. 0,7-1,0 kg/m² Remmers Crete TF 60 <686710 bzw.
686719 je nach Geb.-Schlüssel>
(Farbton nach Wahl des AG)
Einheit: m2
